# Ausschreibung
Leistungsbeschreibung (GAEB 90, DA81)
Währung: EUR

## GARANT Türen
Datum: 08.04.25

### 1 FR-RS1/40 BA S

**1.00000001**
,

Klassifizierung
Feuchtraum: Feuchtraumtür laut Prüfbericht
Nr.16/03-A092-K2
Klimaklasse: KK2 (Prüfklima b nach DIN EN 1121)

Konstruktionsmerkmale Türblatt
Türblatt: Feuchtraumtür, Kartonverpackt
Beanspruchungsgruppe: Klasse S (RAL MEB-S)
DTB-Maße gefälzt (bxh): 1210 - 2460 x 1735 - 2235
Kürzbarkeit: 20mm
Dicke: ca.40,0mm
Flächengewicht: ca. 15,5 kg/m²
Innenlage: Röhrenspaneinlage
Rahmen: MDF-Rahmen (feuchtebeständig), unten 2-fach
Absperrung: Feuchtraum- HDF- Platte 3,0mm
Falz: gefälzt (3-seitig 13x25,5), mittig mit Gegenfalz
Kantenprofil:
    [ ] Eckig E
    [ ] Rund R
    [ ] Premiumkante PK2
Falzkante: mit Kantenbeschichtung
Schloss: BB-Schloss nach DIN 18251 (8/55/72)
Schließblech Standflügel: Schließblech im Standflügel
Bänder: 3-teiliges Einbohrband, vernickelt
Kennzeichnung: gemäß Prüfzeugnis, Typenschild im Falz
auf der Bandseite
Oberflächenart TB:
    [ ] CPL
    [ ] Schichtstoff 0,8 mm
    [ ] Linoleum (kein FSC/PEFC)

Konstruktionsmerkmale Zarge:
Zarge: Türzarge sturzhoch für 2-flügelige Türen
Verstellbereich Zierbekleidung: Zierbekleidung ab WS105
mit Wandstärkenausgleich -5 bis +15 mm
Bandaufnahme: Aufnahmeelement aus Metall mit
Klemmverbindung
Bandrahmenteil: Rahmenteil für 3-teilige Bänder an
Holzzargen, vernickelt
Kantenform:
    [ ] Rund R
    [ ] Eckig E
Oberflächenart Zarge:
    [ ] CPL
    [ ] Schichtstoff

Herstellernachweis:
GARANT Türen und Zargen GmbH
OT Ichtershausen
Garantstraße 1, Gewerbepark Thörey
99334 Amt Wachsenburg
Telefon +49 (0)3 62 02/91-0
service@garant.de
www.garant.de
Menge: 0,000 Stk.
