# Ausschreibung
Leistungsbeschreibung (GAEB 90, DA81)
Währung: EUR

## GARANT Türen
Datum: 08.01.25

### 1 mit LA

**1.00000001**
,

Garant-Produkt:
Programm: Programm: BASISTÜREN - mit LA
Türblattvarianten: Drehflügeltür
Zargenvarianten: Holzzarge

Klassifizierung:
Klimaklasse: KK1 (Prüfklima a nach DIN EN 1121)
PEFC: 85% PEFC ZERTIFIZIERT DINC-PEFC-COC-000677 (je
nach Oberfläche)

Mögliche Funktionen:
Klimaklasse: Klimaklasse 1
Feuerschutz: ohne
Rauchschutz: ohne
Einbruchschutz: ohne
Schallschutz: ohne
Strahlenschutz: ohne
Feuchtraum: ohne
Nassraum: ohne

Konstruktionsmerkmale Türblatt:
Türblatt: Innentür nach DIN 68706, 1-flügelig,
einhängefertig nach DIN 18101, Kartonverpackt
Beanspruchungsgruppe: Klasse M
TB-Maße gefälzt (BxH): 735, 860, 985 x 1985, 2110
TB-Maße stumpf (BxH): nicht möglich
Kürzbarkeit: 30mm
Dicke: ca.39mm
Flächengewicht: ca. 12,0 kg/m² (abhängig von Größe und
Glas)
Innenlage: Vollspanplatte VS
Rahmen: MDF-Rahmen
Absperrung: MDF 3,0mm
Falz: gefälzt (3-seitig 13x25,5) nach DIN 18101
Kantenprofil: aufrecht kleine Rundkante (AKR)
Kantenbeschichtung: mit Kantenbeschichtung
Schloss: BB-Schloss, silberfarbig
Bänder: 2-teiliges Einbohrband vernickelt
Lichtausschnitt: DIN Lichtausschnitt
Leiste: Glasrahmen
Oberflächenart: CPL
Oberfläche: CPL Weißlack 9016
Oberfläche TB lt. Produktsortiment: __________
Abmessungen (BxH): _ _ _ _ x _ _ _ _

Konstruktionsmerkmale Zarge:
Zarge: passende Holzzarge
Holzzarge: Holzzarge für 1-flg. Türen, Schließblech
silberfarbig, Bandrahmenteil vernickelt
Oberfläche Zarge lt. Produktsortiment: __________
Abmessungen (BxHxWS): _ _ _ _ x _ _ _ _ x _ _ _

Herstellernachweis:
GARANT Türen und Zargen GmbH
OT Ichtershausen
Garantstraße 1, Gewerbepark Thörey
99334 Amt Wachsenburg
Telefon +49 (0)3 62 02/91-0
service@garant.de
www.garant.de
Menge: 0,000 Stk.
