# Ausschreibung
Leistungsbeschreibung (GAEB 90, DA81)
Währung: EUR

## GARANT Türen
Datum: 08.01.25

### 1 SSK2 (Rw=37dB) VS3/46BA S

**1.00000001**
,

Klassifizierung
Schallschutz: Rw >= 37dB nach DIN 4109
Klimaklasse: KK2 (Prüfklima b nach DIN EN 1121)
(optional KK3 möglich)
PEFC: 85% PEFC ZERTIFIZIERT DINC-PEFC-COC-000677 (je
nach Oberfläche)

Garant-Produktsortiment:
Profiltüren RIVA, Como, Parma, Milano:
    [ ] RI1-12
    [ ] CK1
    [ ] C2
    [ ] CK2
    [ ] CK3
    [ ] CK4
    [ ] PF1-5
    [ ] M1
    [ ] M2
    [ ] M2/1
    [ ] M3
    [ ] M3/1
    [ ] M3/2

Konstruktionsmerkmale Türblatt
Türblatt: Schallschutztür SK2 nach DIN 4109,
Kartonverpackt
DTB-Maße gefälzt (bxh): 1210 - 2460 x 1735 - 2235
Kürzbarkeit: 20mm
Dicke: ca.46,0mm
Flächengewicht: ca. 32,0 kg/m²
Innenlage: Vollspaneinlage VS3
Rahmen: MDF-Rahmen mit aufrechtem Stabilisator
Absperrung: HDF- Platte 2x3mm
Falz: gefälzt (3-seitig 13x25,5) mit Türfalzdichtung,
mittig mit Gegenfalz
Kantenprofil:
    [ ] Eckig E
    [ ] Rund R
    [ ] kleine Rundkante KR
    [ ] Premiumkante PK2
Falzkante: mit Kantenbeschichtung
Bodendichtung: absenkbare Bodendichtung
Schloss: PZ-Schloss nach DIN 18251 (8/55/72)
Schließblech Standflügel: Schließblech im Standflügel
Bänder: 3-teiliges Einbohrband, vernickelt
Kennzeichnung: gemäß Prüfzeugnis, Typenschild im Falz
auf der Bandseite
Lichtausschnitt: nicht möglich
Oberflächenart TB:
    [ ] Lack
    [ ] G-TEC®
    [ ] Hafa Grundiert
    [ ] CPL
    [ ] Dekor
    [ ] Schichtstoff 0,8 mm
Oberfläche Türblatt: __________
Türtyp:: __________
Abmessung: _ _ _ _  x  _ _ _ _

Konstruktionsmerkmale Zarge:
Zarge: Türzarge mit Oberblende mit Kämpfer für
2-flügelige Türen
Kämpfer: Querschnitt 64 x 75
Verstellbereich Zierbekleidung: Wandstärkenausgleich -5
bis +15 mm
Schließblech: Flachschließblech für Obenverriegelung
Bandaufnahme: Spezialbandaufnahmen montiert
Bandrahmenteil: Rahmenteil vernickelt, lose beigelegt
Kantenform:
    [ ] Eckig E
    [ ] Rund R
    [ ] Profil P
    [ ] kleine Rundkante KR
Oberflächenart Zarge:
    [ ] Lack
    [ ] G-TEC®
    [ ] weiß Grundiert
    [ ] CPL
    [ ] Schichtstoff
Oberfläche Zarge: __________
Abmessung: _ _ _ _  x  _ _ _ _  x  _ _ _ _

Herstellernachweis:
GARANT Türen und Zargen GmbH
OT Ichtershausen
Garantstraße 1, Gewerbepark Thörey
99334 Amt Wachsenburg
Telefon +49 (0)3 62 02/91-0
service@garant.de
www.garant.de
Menge: 0,000 Stk.
