# Ausschreibung
Leistungsbeschreibung (GAEB 90, DA81)
Währung: EUR

## GARANT Türen
Datum: 09.01.25

### 1 SSK4 (Rw=47dB) SDB/65 BA S

**1.00000001**
,

Klassifizierung
Schallschutz: Rw >= 47dB nach DIN 4109
Klimaklasse: KK2 (Prüfklima b nach DIN EN 1121)
PEFC: 85% PEFC ZERTIFIZIERT DINC-PEFC-COC-000677 (je
nach Oberfläche)
FSC®: FSC® MIX TUVDC-COC 100677 (massive Blockrahmen je
nach Holzart)

Garant-Produktsortiment:
Profiltüren RIVA, Como, Parma, Milano:
    [ ] RI1-12
    [ ] PF1-5
    [ ] M1
    [ ] M2
    [ ] M2/1
    [ ] M3
    [ ] M3/1
    [ ] M3/2

Konstruktionsmerkmale Türblatt
Türblatt: Schallschutztür SK4 nach DIN 4109,
Kartonverpackt
DTB-Maße stumpf (bxh): 1434 - 1934 x 1847 - 2222
Kürzbarkeit: 20mm
Dicke: ca.65,0mm
Flächengewicht: ca. 47,0 kg/m²
Innenlage: Spezialmittellage SDB
Rahmen: Massivholzrahmen mit aufrechtem Stabilisator
Absperrung: HDF- Platte ca.5,0mm
Falz: stumpf mit Zusatzfalz 25,5 x 11, mittig mit
Gegenfalz und Türfalzdichtung
Kantenprofil:
    [ ] Eckig E
    [ ] Premiumkante PK2
Falzkante: mit Kantenbeschichtung
Bodendichtung: 2 Stück absenkbare Bodendichtungen
Schloss: PZ-Schloss nach DIN 18251 (8/65/72)
Schließblech Standflügel: Schließblech im Standflügel
Bänder: VX-Band
Kennzeichnung: gemäß Prüfzeugnis, Typenschild im Falz
auf der Bandseite
Lichtausschnitt: nicht möglich
Oberflächenart TB:
    [ ] Lack
    [ ] G-TEC®
    [ ] Hafa Grundiert
    [ ] CPL
    [ ] Dekor
    [ ] Schichtstoff 0,8 mm
Oberfläche Türblatt: __________
Türtyp:: __________
Abmessung: _ _ _ _  x  _ _ _ _

Konstruktionsmerkmale Zarge:
Zarge: Blockrahmenn sturzhoch für 2-flügelige Türen
Verstellbereich Zierbekleidung: ohne
Schließblech: Flachschließblech für Obenverriegelung
Bandaufnahme: Aufnahmeelement für Objektbänder, 3D-
Verstellung
Kantenform: Rund R
Oberflächenart Zarge: Lack
Oberfläche Zarge: __________
Abmessung: _ _ _ _  x  _ _ _ _  x  _ _ _ _

Herstellernachweis:
GARANT Türen und Zargen GmbH
OT Ichtershausen
Garantstraße 1, Gewerbepark Thörey
99334 Amt Wachsenburg
Telefon +49 (0)3 62 02/91-0
service@garant.de
www.garant.de
Menge: 0,000 Stk.
