# Ausschreibung
Leistungsbeschreibung (GAEB 90, DA81)
Währung: EUR

## GARANT Türen
Datum: 25.12.24

### 1 T30-2-RD-FS30-LA-SK1 BA E

**1.00000001**
,

Klassifizierung
Feuerschutz: T30 nach DIN 4102-5 / AbZ Z-6.20-2095
Rauchschutz: RS1 nach DIN 18095
Schallschutz: Rw >= 32dB nach DIN 4109
Klimaklasse: KK2 (Prüfklima b nach DIN EN 1121)
(optional KK3 möglich)
PEFC: 85% PEFC ZERTIFIZIERT DINC-PEFC-COC-000677 (je
nach Oberfläche)

Garant-Produktsortiment:
Profiltüren RIVA, Como, Parma, Milano: nicht möglich

Konstruktionsmerkmale Türblatt
Türblatt: Feuerschutztür T30 nach DIN 4102-5,
Kartonverpackt
Beanspruchungsgruppe: Klasse E (RAL MEB-E)
DTB-Maße gefälzt (bxh): 1360 - 2485 x 1735 - 2235
Kürzbarkeit: nicht kürzbar
Dicke: ca.45,0mm
Flächengewicht: ca. 37,0 kg/m² (je nach Variante und
Lichtausschnitt)
Innenlage: Vollspanplatte FPY 38mm
Rahmen: Massivholzrahmen mit 3-seitigem
Brandschutzstreifen
Absperrung: HDF- Platte 3mm
Falz: gefälzt (3-seitig 13x30,5), mittig mit Gegenfalz
und Schlagleiste
Kantenprofil:
    [ ] Eckig E
    [ ] Rund R
    [ ] kleine Rundkante KR
    [ ] Premiumkante PK2
Falzkante: mit Kantenbeschichtung
Bodendichtung: absenkbare Bodendichtung Schall-Ex-L
Schloss: PZ-Schloss nach DIN 18250 (9/65/72),
Standflügel mit Falztreibriegelschloss
Schließblech Standflügel: Spezial-Schließblech im
Standflügel
Bänder: Anschraubband mit 160mm Bandlänge, matt
vernickelt
Drückergarnitur: nach DIN 18273 Kunststoff schwarz,
lose beigelegt
Türschließer: nach DIN EN 1154 mit Gleitschiene und
mechanischer Schließfolgeregelung, lose beigelegt
Kennzeichnung: gemäß Zulassung, Typenschild im Falz auf
der Bandseite
Lichtausschnitt:
    [ ] LA
    [ ] LA6
    [ ] SLA
Glas Türblatt:
    [ ] Promaglas 30 Typ 1 (ohne UV-Schutz)
    [ ] Promaglas 30 Typ 5(UV-Schutz 1-seitig)
Glasdesign:
    [ ] Klar
    [ ] Chinchilla
    [ ] Mattfolie Opal
Leiste: Leiste Typ G33 (fertig montiert)
Oberflächenart TB:
    [ ] Lack
    [ ] G-TEC®
    [ ] Hafa Grundiert
    [ ] CPL
    [ ] Dekor
    [ ] Schichtstoff 0,8 mm
Oberfläche Türblatt: __________
Türtyp:: __________
Abmessung: _ _ _ _  x  _ _ _ _

Konstruktionsmerkmale Zarge:
Zarge: Türzarge sturzhoch für 2-flügelige Türen
Verstellbereich Zierbekleidung: Zierbekleidung mit
Wandstärkenausgleich -5 bis +15 mm
Schließblech: Flachschließblech für Obenverriegelung
Bandaufnahme: Aufnahmeelement für Objektbänder, 3D-
Verstellung
Kantenform:
    [ ] Eckig E
    [ ] Rund R
    [ ] kleine Rundkante KR
Oberflächenart Zarge:
    [ ] Lack
    [ ] G-TEC®
    [ ] weiß Grundiert
    [ ] CPL
    [ ] Dekor
    [ ] Schichtstoff
Oberfläche Zarge: __________
Abmessung: _ _ _ _  x  _ _ _ _  x  _ _ _ _

Herstellernachweis:
GARANT Türen und Zargen GmbH
OT Ichtershausen
Garantstraße 1, Gewerbepark Thörey
99334 Amt Wachsenburg
Telefon +49 (0)3 62 02/91-0
service@garant.de
www.garant.de
Menge: 0,000 Stk.
