# Ausschreibung
Leistungsbeschreibung (GAEB 90, DA81)
Währung: EUR

## GARANT Türen
Datum: 29.04.25

### 1 VRS/65 BA E, RC3, SSK3

**1.00000001**
,

Klassifizierung
Einbruchhemmung: RC3 nach DIN EN 1627
Schallschutz: Rw >= 42dB nach DIN 4109
Klimaklasse: KK2 (Prüfklima b nach DIN EN 1121)
Wärmedämmung: U-Wert ca. 1,60 W/m²K (gültig für Türen
mit Klimaklasse 3 mit Alu-Deck)
PEFC: 85% PEFC ZERTIFIZIERT DINC-PEFC-COC-000677 (je
nach Oberfläche)

Garant-Produktsortiment:
Profiltüren RIVA, Como, Parma, Milano:
    [ ] RI1-12
    [ ] PF1-5
    [ ] M1
    [ ] M2
    [ ] M2/1
    [ ] M3
    [ ] M3/1
    [ ] M3/2

Konstruktionsmerkmale Türblatt
Türblatt: Einbruchschutztür RC3 nach DIN EN 1627,
Kartonverpackt
Beanspruchungsgruppe: Klasse E (RAL MEB-E)
TB-Maße stumpf (bxh): 584 - 1209 x 1722 - 2222
Kürzbarkeit: 15mm
Dicke: ca.65,0mm
Flächengewicht: ca. 33,0 kg/m²
Innenlage: Spezialmittellage VRS
Rahmen: Massivholzrahmen mit aufrechtem Stabilisator
Absperrung: HDF- Platte ca.5,0mm
Falz: stumpf mit Zusatzfalz 25,5 x 15
Kantenprofil:
    [ ] Eckig E
    [ ] Premiumkante PK2
Falzkante: mit Kantenbeschichtung
Bodendichtung: absenkbare Bodendichtung Schall-Ex-L
Schloss: Mehrfachverriegelung mit 2 Schwenkriegeln (PZ)
(8/65/72), 9-fach verschraubt
Bänder: Simons VX7729/160 WK TZ
Drückergarnitur: ohne
Türschließer: ohne
Kennzeichnung: gemäß Prüfzeugnis, Typenschild im Falz
auf der Bandseite
Lichtausschnitt: nicht möglich
Oberflächenart TB:
    [ ] Lack
    [ ] G-TEC®
    [ ] Hafa Grundiert
    [ ] CPL
    [ ] Dekor
    [ ] Schichtstoff 0,8
    [ ] Linoleum (kein FSC/PEFC)

Konstruktionsmerkmale Zarge:
Zarge: Stahlzarge sturzhoch für 1-flügelige Türen
Schließblech: Verstärkte Stanzung Stahlzarge
Bandaufnahme: Aufnahmeelement für Objektbänder,
verstärkt, 3D- Verstellung
Kantenform: Rund R
Oberflächenart Zarge: grundiert

Herstellernachweis:
GARANT Türen und Zargen GmbH
OT Ichtershausen
Garantstraße 1, Gewerbepark Thörey
99334 Amt Wachsenburg
Telefon +49 (0)3 62 02/91-0
service@garant.de
www.garant.de
Menge: 0,000 Stk.
