# Ausschreibung
Leistungsbeschreibung (GAEB 90, DA81)
Währung: EUR

## GARANT Türen
Datum: 13.04.25

### 1 VRS/67 BA E, RC2, SSK3

**1.00000001**
,

Klassifizierung
Rauchschutz: RS1 nach DIN 18095
Einbruchhemmung: RC2 nach DIN EN 1627
Schallschutz: Rw >= 42dB nach DIN 4109
Klimaklasse: KK2 (Prüfklima b nach DIN EN 1121)
(optional KK3 möglich)
Wärmedämmung: U-Wert ca. 1,60 W/m²K (gültig für Türen
mit Klimaklasse 3 mit Alu-Deck)
PEFC: 85% PEFC ZERTIFIZIERT DINC-PEFC-COC-000677 (je
nach Oberfläche)
FSC®: FSC® MIX TUVDC-COC 100677 (massive Blockrahmen je
nach Holzart)

Garant-Produktsortiment:
Profiltüren RIVA, Como, Parma, Milano:
    [ ] RI1-12
    [ ] PF1-5
    [ ] M1
    [ ] M2
    [ ] M2/1
    [ ] M3
    [ ] M3/1
    [ ] M3/2

Konstruktionsmerkmale Türblatt
Türblatt: Einbruch- Rauchschutztür, RC2 DIN EN 1627,
RS1 DIN 18095, Kartonverpackt
Beanspruchungsgruppe: Klasse E (RAL MEB-E)
TB-Maße gefälzt (bxh): 610 - 1235 x 1735 - 2235
Kürzbarkeit: 20mm
Dicke: ca.67,0mm
Flächengewicht: ca. 33,0 kg/m²
Innenlage: Spezialmittellage VRS
Rahmen: Massivholzrahmen mit aufrechtem Stabilisator
Absperrung: HDF- Platte 2x3mm
Falz: Doppelfalz (3-seitig 13x25,5 + 15x25)
Kantenprofil:
    [ ] Eckig E
    [ ] Rund R
    [ ] kleine Rundkante KR
    [ ] Premiumkante PK2
Falzkante: mit Kantenbeschichtung
Bodendichtung: absenkbare Bodendichtung
Schloss: PZ-Schloss mit Doppelstulp (9/65/72), 4-fach
verschraubt
Bänder: Simons VX7939/160
Drückergarnitur: nach DIN 18273 und DIN 18257,
Oberfläche Alu F1, lose beigelegt
Türschließer: nach EN 1154, Türschließer mit
Scherengestänge, lose beigelegt
Kennzeichnung: gemäß Prüfzeugnis, Typenschild im Falz
auf der Bandseite
Lichtausschnitt: nicht möglich
Oberflächenart TB:
    [ ] Lack
    [ ] G-TEC®
    [ ] Hafa Grundiert
    [ ] CPL
    [ ] Dekor
    [ ] Schichtstoff 0,8
    [ ] Linoleum (kein FSC/PEFC)

Konstruktionsmerkmale Zarge:
Zarge: Stahlzarge sturzhoch für 1-flügelige Türen
Schließblech: Verstärkte Stanzung Stahlzarge
Bandaufnahme: Aufnahmeelement für Objektbänder,
verstärkt, 3D- Verstellung
Kantenform: Rund R
Oberflächenart Zarge: grundiert

Herstellernachweis:
GARANT Türen und Zargen GmbH
OT Ichtershausen
Garantstraße 1, Gewerbepark Thörey
99334 Amt Wachsenburg
Telefon +49 (0)3 62 02/91-0
service@garant.de
www.garant.de
Menge: 0,000 Stk.
