# Ausschreibung
Leistungsbeschreibung (GAEB 90, DA81)
Währung: EUR

## GARANT Türen
Datum: 07.01.25

### 1 FR-RS BA M

**1.00000001**
,

Klassifizierung
Feuchtraum: Feuchtraumtür laut Prüfbericht
Nr.16/03-A092-K2
Klimaklasse: KK1 (Prüfklima a nach DIN EN 1121)

Konstruktionsmerkmale Türblatt
Türblatt: Feuchtraumtür, Kartonverpackt
Beanspruchungsgruppe: Klasse M (RAL MEB-M)
(Aufbemusterung Klasse S möglich (Typ SII))
TB-Maße stumpf (bxh): 584 - 1209 x 1722 - 2222
Kürzbarkeit: 20mm
Dicke: ca.40,0mm
Flächengewicht: ca. 15,5 kg/m²
Innenlage: Röhrenspaneinlage
Rahmen: MDF-Rahmen (feuchtebeständig), unten 2-fach
Absperrung: Feuchtraum- HDF- Platte 3,0mm
Falz: stumpf
Kantenprofil:
    [ ] Eckig E
    [ ] Premiumkante PK2
Falzkante: mit Kantenbeschichtung
Schloss: BB-Schloss nach DIN 18251 (8/55/72)
Bänder: Fräsung für verdeckt liegende Bänder
Kennzeichnung: gemäß Prüfzeugnis, Typenschild im Falz
auf der Bandseite
Oberflächenart TB:
    [ ] CPL
    [ ] Schichtstoff 0,8 mm
Oberfläche Türblatt: __________
Türtyp:: __________
Abmessung: _ _ _ _  x  _ _ _ _

Konstruktionsmerkmale Zarge:
Zarge: Stahlzarge sturzhoch für 1-flügelige Türen
Schließblech: Stanzung Stahlzarge
Bandaufnahme: Bandaufnahmen für verdecktliegende
Bänder
Bandrahmenteil: verdeckte Bänder, lose beigelegt
Kantenform: Rund R
Oberflächenart Zarge: grundiert
Oberfläche Zarge: __________
Abmessung: _ _ _ _  x  _ _ _ _  x  _ _ _ _

Herstellernachweis:
GARANT Türen und Zargen GmbH
OT Ichtershausen
Garantstraße 1, Gewerbepark Thörey
99334 Amt Wachsenburg
Telefon +49 (0)3 62 02/91-0
service@garant.de
www.garant.de
Menge: 0,000 Stk.
