# Ausschreibung
Leistungsbeschreibung (GAEB 90, DA81)
Währung: EUR

## GARANT Türen
Datum: 22.12.24

### 1 Design RI1.1

**1.00000001**
,

Garant-Produkt:
Programm: Programm: GANZGLASTÜR - Design RI1.1
Beschreibung: Ganzglastür Design RI1.1 (Motiv
Siebdruck)
Türblattvarianten:
    [ ] Drehflügeltür
    [ ] Schiebetür Line
    [ ] Schiebetür Line mit Inlay
    [ ] Schiebetür Limatic
    [ ] Schiebetür Basic
Zargenvarianten:
    [ ] Holzzarge
    [ ] Blendrahmen
    [ ] Blockrahmen
    [ ] Stahlzarge

Mögliche Funktionen:
Klimaklasse: ohne
Feuerschutz: ohne
Rauchschutz: ohne
Einbruchschutz: ohne
Schallschutz: ohne
Wärmeschutz: ohne
Strahlenschutz: ohne
Feuchtraum: ohne
Nassraum: ohne

Konstruktionsmerkmale Türblatt:
Türblatt: Ganzglastür, 1-flügelig, für Beschläge
vorgerichtet, Folienverpackt
Beanspruchungsgruppe: ohne
TB-Maße stumpf (BxH): 584, 709, 834, 959 x 1972, 2097
2-flg. TB-Maße stumpf (BxH): 1172, 1422, 1672, 1922 x
1972, 2097
Kürzbarkeit: nicht kürzbar
Dicke: 8mm
Flächengewicht: ca. 21,0 kg/m²
Falz: stumpf
Kantenprofil: Eckig
Kantenbeschichtung: polierte Kante
Schloss:
    [ ] Ravenna (UV, BB, PZ, WC) incl. Bänder und
Türdrücker
    [ ] Quadral (UV, BB, PZ, WC) incl. Bänder und
Türdrücker
    [ ] Soft  (UV, BB, PZ, WC) incl. Bänder und
Türdrücker
Bänder: Bänder "Office" im Schlossset enthalten
Glas: Sicherheitsglas ESG 8mm
Glasdesign: Designglas RI1.1 (Motiv Siebdruck)
Oberflächenart: Glas
Oberfläche TB lt. Produktsortiment: __________
Abmessungen (BxH): _ _ _ _ x _ _ _ _

Konstruktionsmerkmale Zarge:
Zarge: passende Zarge aus Holz oder Stahl
Holzzarge: Holzzarge für 1- oder 2-flügelige Türen,
Schließblech, Bandrahmenteil
Blendrahmen: Blendrahmen für 1- oder 2-flügelige Türen,
Schließblech, Bandrahmenteil
Blockrahmen: Blockrahmen für 1- oder 2-flügelige Türen,
Schließblech, Bandrahmenteil
Stahlzarge: Stahlzarge für 1- oder 2-flügelige Türen,
Schließlochstanzung, Bandrahmenteil
Oberfläche Zarge lt. Produktsortiment: __________
Abmessungen (BxHxWS): _ _ _ _ x _ _ _ _ x _ _ _

Herstellernachweis:
GARANT Türen und Zargen GmbH
OT Ichtershausen
Garantstraße 1, Gewerbepark Thörey
99334 Amt Wachsenburg
Telefon +49 (0)3 62 02/91-0
service@garant.de
www.garant.de
Menge: 0,000 Stk.
