# Ausschreibung
Leistungsbeschreibung (GAEB 90, DA81)
Währung: EUR

## GARANT Türen
Datum: 10.05.25

### 1 gefälzt

**1.00000001 Innentür nach DIN 68706 (mit LA), 2-flügelig, einhängefertig nach DIN 18101, Kartonverpackt, Blockrahmen, sturzhoch**
Innentür nach DIN 68706 (mit LA), 2-flügelig,
einhängefertig nach DIN 18101, Kartonverpackt,
Blockrahmen, sturzhoch

Klassifizierung:
Beanspruchungsgruppe: Klasse M
PEFC: 85% PEFC ZERTIFIZIERT DINC-PEFC-COC-000677 (je
nach Oberfläche)
FSC®: FSC® MIX TUVDC-COC 100677 (massive Blockrahmen je
nach Holzart)

Konstruktionsmerkmale Türblatt:
Türblatt:: Innentür nach DIN 68706 (mit LA),
2-flügelig, einhängefertig nach DIN 18101,
Kartonverpackt
Innenlage:: Vollspanplatte VS
Rahmen:: MDF-Rahmen, unten 2-fach
Absperrung::
    [ ] Spanplatte 3mm
    [ ] HDF- Platte 3mm
Falz:: gefälzt (3-seitig 13x25,5) nach DIN 18101,
mittig mit Gegenfalz
Kantenprofil::
    [ ] Eckig
    [ ] Rund
    [ ] kleine Rundkante
    [ ] Premiumkante PK2
Kantenbeschichtung: 3-seitige Kantenbeschichtung /
wahlweise sichtbares Rahmenholz
Schloss::
    [ ] BB-Schloss
    [ ] WC-Schloss
    [ ] PZ-Schloss
Schließblech: Standflügel mit Schließblech
Bänder:: Einbohrband 2-teilig
Leiste::
    [ ] Leiste Typ G21 (lose beigelegt)
    [ ] Leiste Typ G21 (fest verglast)
Glas:: Sicherheitsglas ESG 4mm
Oberflächenart::
    [ ] CPL
    [ ] Schichtstoff 0,8 mm
    [ ] G-TEC®
    [ ] Lack
    [ ] Dekor
    [ ] Linoleum (kein FSC/PEFC)

Konstruktionsmerkmale Zarge:
Typ: Blockrahmen, sturzhoch
Bandaufnahme: Klemmblock
Bandrahmenteil: Rahmenteil für 2-teilige Bänder an
Blend- oder Blockrahmen
Kantenform: Rund

Herstellernachweis:
GARANT Türen und Zargen GmbH
OT Ichtershausen
Garantstraße 1, Gewerbepark Thörey
99334 Amt Wachsenburg
Telefon +49 (0)3 62 02/91-0
service@garant.de
www.garant.de
Menge: 0,000 Stk.
