# Ausschreibung
Leistungsbeschreibung (GAEB 90, DA81)
Währung: EUR

## GARANT Türen
Datum: 29.04.25

### 1 gefälzt

**1.00000001 Innentür nach DIN 68706, 1-flügelig, einhängefertig nach DIN 18101, Kartonverpackt, Stahlzarge mit Oberlicht**
Innentür nach DIN 68706, 1-flügelig, einhängefertig
nach DIN 18101, Kartonverpackt,  Stahlzarge mit
Oberlicht

Klassifizierung:
Klimaklasse: KK1 (Prüfklima a nach DIN EN 1121)
Beanspruchungsgruppe: Klasse M (VS+RS) / Klasse N
(Wabe)
PEFC: 85% PEFC ZERTIFIZIERT DINC-PEFC-COC-000677 (je
nach Oberfläche)

Konstruktionsmerkmale Türblatt:
Türblatt:: Innentür nach DIN 68706, 1-flügelig,
einhängefertig nach DIN 18101, Kartonverpackt
Innenlage::
    [ ] Vollspanplatte VS
    [ ] Röhrenspanplatte RS PLUS
    [ ] Röhrenspanplatte RS
    [ ] Wabe WA
Rahmen:: MDF-Rahmen, unten 2-fach
Absperrung::
    [ ] Spanplatte 3mm
    [ ] HDF- Platte 3mm
Falz:: gefälzt (3-seitig 13x25,5) nach DIN 18101
Kantenprofil::
    [ ] Eckig
    [ ] Rund
    [ ] kleine Rundkante
    [ ] Premiumkante PK2
Kantenbeschichtung: 3-seitige Kantenbeschichtung /
wahlweise sichtbares Rahmenholz
Schloss::
    [ ] BB-Schloss
    [ ] WC-Schloss
    [ ] PZ-Schloss
Bänder:: Einbohrband 2-teilig
Oberflächenart::
    [ ] CPL
    [ ] Schichtstoff 0,8 mm
    [ ] G-TEC®
    [ ] Lack
    [ ] Dekor
    [ ] Linoleum (kein FSC/PEFC)

Konstruktionsmerkmale Zarge:
Typ: Stahlzarge mit Oberlicht
Oberlicht: mit passenden Glashalteleisten
Glas:
    [ ] ohne
    [ ] Sicherheitsglas ESG 4 mm
Glasdesign:
    [ ] Float klar
    [ ] Ornamentgläser
    [ ] Designgläser
Kämpfer: Stahlblech 1,5mm dick
Schließblech: Schließstanzung
Bandaufnahme: Hinterschweitasche für Stahlzargen mit
Klemmvorrichtung
Bandrahmenteil: Rahmenteil für 2-teilige Bänder an
Stahlzargen
Kantenform: Rund

Herstellernachweis:
GARANT Türen und Zargen GmbH
OT Ichtershausen
Garantstraße 1, Gewerbepark Thörey
99334 Amt Wachsenburg
Telefon +49 (0)3 62 02/91-0
service@garant.de
www.garant.de
Menge: 0,000 Stk.
