# Ausschreibung
Leistungsbeschreibung (GAEB 90, DA81)
Währung: EUR

## GARANT Türen
Datum: 16.01.25

### 1 stumpf

**1.00000001 Innentür nach DIN 68706, 1-flügelig, einhängefertig nach DIN 18101, Kartonverpackt, Holzzarge mit Oberlicht ohne Querstück**
Innentür nach DIN 68706, 1-flügelig, einhängefertig
nach DIN 18101, Kartonverpackt,  Holzzarge mit
Oberlicht ohne Querstück

Klassifizierung:
Klimaklasse: KK1 (Prüfklima a nach DIN EN 1121)
Beanspruchungsgruppe: Klasse M (VS+RS) / Klasse N
(Wabe)
PEFC: 85% PEFC ZERTIFIZIERT DINC-PEFC-COC-000677 (je
nach Oberfläche)

Konstruktionsmerkmale Türblatt:
Türblatt:: Innentür nach DIN 68706, 1-flügelig,
einhängefertig nach DIN 18101, Kartonverpackt
Innenlage::
    [ ] Vollspanplatte VS
    [ ] Röhrenspanplatte RS PLUS
    [ ] Röhrenspanplatte RS
    [ ] Wabe WA
Rahmen:: MDF-Rahmen, unten 2-fach
Absperrung::
    [ ] Spanplatte 3mm
    [ ] HDF- Platte 3mm
Falz:: stumpf
Kantenprofil::
    [ ] Eckig
    [ ] Premiumkante PK2
Kantenbeschichtung: 3-seitige Kantenbeschichtung /
wahlweise sichtbares Rahmenholz
Schloss::
    [ ] BB-Schloss
    [ ] WC-Schloss
    [ ] PZ-Schloss
Bänder:: Fräsung für verdeckt liegende Bänder
Oberflächenart::
    [ ] CPL
    [ ] Schichtstoff 0,8 mm
    [ ] G-TEC®
    [ ] Lack
    [ ] Dekor
Oberfläche TB lt. Produktsortiment:: __________
Türtyp lt. Produktsortiment: __________
Abmessungen: (BxH): _ _ _ _ x _ _ _ _

Konstruktionsmerkmale Zarge:
Typ: Holzzarge mit Oberlicht ohne Querstück
Oberlicht: mit passenden Glashalteleisten
Glas:
    [ ] ohne
    [ ] Sicherheitsglas ESG 4 mm
Glasdesign:
    [ ] Float klar
    [ ] Ornamentgläser
    [ ] Designgläser
Kämpfer: Massivholz 100/64
Schließblech: Verstellbar, Stumpf
Bandaufnahme: Bandaufnahme für verdeckte Bänder, Bänder
lose mitgeliefert
Kantenform:
    [ ] Rund R
    [ ] Eckig E
    [ ] kleine Rundkante KR
Oberfläche Zarge lt. Produktsortiment:: __________
Abmessungen (BxHxWS): _ _ _ _ x _ _ _ _ x _ _ _
Türblattmasse (BxH): _ _ _ _ x _ _ _ _

Herstellernachweis:
GARANT Türen und Zargen GmbH
OT Ichtershausen
Garantstraße 1, Gewerbepark Thörey
99334 Amt Wachsenburg
Telefon +49 (0)3 62 02/91-0
service@garant.de
www.garant.de
Menge: 0,000 Stk.
