# Ausschreibung
Leistungsbeschreibung (GAEB 90, DA81)
Währung: EUR

## GARANT Türen
Datum: 08.01.25

### 1 gefälzt

**1.00000001 Ganzglastür, 1-flügelig, für Beschläge vorgerichtet, Folienverpackt, Blockrahmen mit Seitenteil und Oberlicht**
Ganzglastür, 1-flügelig, für Beschläge vorgerichtet,
Folienverpackt,  Blockrahmen mit Seitenteil und
Oberlicht

Klassifizierung:
FSC®: FSC® MIX TUVDC-COC 100677 (massive Blockrahmen je
nach Holzart)

Konstruktionsmerkmale Türblatt:
Türblatt:: Ganzglastür, 1-flügelig, für Beschläge
vorgerichtet, Folienverpackt
Innenlage:: Glas
Falz:: stumpf
Kantenprofil:: Eckig, polierte Kante
Schloss::
    [ ] Ravenna (UV, BB, PZ, WC) incl. Bänder und
Türdrücker
    [ ] Quadral (UV, BB, PZ, WC) incl. Bänder und
Türdrücker
    [ ] Soft  (UV, BB, PZ, WC) incl. Bänder und
Türdrücker
Bänder:: Bänder "Office" im Schlossset enthalten
Drückergarnitur: Drücker im Schlossset enthalten
Glas:: Sicherheitsglas ESG 8mm
Oberflächenart:: Glas
Oberfläche TB lt. Produktsortiment:: __________
Türtyp lt. Produktsortiment: __________
Abmessungen: (BxH): _ _ _ _ x _ _ _ _

Konstruktionsmerkmale Zarge:
Typ: Blockrahmen mit Seitenteil und Oberlicht
Oberlicht: mit passenden Glashalteleisten
Windfang: zwei Seitenteile mit passenden
Glashalteleisten
Glas:
    [ ] ohne
    [ ] Sicherheitsglas ESG 4 mm
Glasdesign:
    [ ] Float klar
    [ ] Ornamentgläser
    [ ] Designgläser
Kämpfer: Massivholz 75/90
Schließblech: Kurzschließblech
Bandaufnahme: Klemmblock
Bandrahmenteil: im Schlossset enthalten
Kantenform: Rund
Oberfläche Zarge lt. Produktsortiment:: __________
Abmessungen (BxHxWS): _ _ _ _ x _ _ _ _ x _ _ _
Türblattmasse (BxH): _ _ _ _ x _ _ _ _

Herstellernachweis:
GARANT Türen und Zargen GmbH
OT Ichtershausen
Garantstraße 1, Gewerbepark Thörey
99334 Amt Wachsenburg
Telefon +49 (0)3 62 02/91-0
service@garant.de
www.garant.de
Menge: 0,000 Stk.
