# Ausschreibung
Leistungsbeschreibung (GAEB 90, DA81)
Währung: EUR

## GARANT Türen
Datum: 29.04.25

### 1 Basic

**1.00000001 Ganzglastür, 1-flügelig, für Beschläge vorgerichtet, Folienverpackt, ohne**
Ganzglastür, 1-flügelig, für Beschläge vorgerichtet,
Folienverpackt,  ohne

Konstruktionsmerkmale Türblatt:
Türblatt:: Ganzglastür, 1-flügelig, für Beschläge
vorgerichtet, Folienverpackt
Innenlage:: Glas
Falz:: stumpf
Kantenprofil:: Eckig, polierte Kante
Schloss::
    [ ] Griffmuschel rund, lose beigelegt
    [ ] Griffstange, lose beigelegt
Glas:: Sicherheitsglas ESG 8mm
Oberflächenart:: Glas

Konstruktionsmerkmale Zarge:
Typ: ohne
Schiebetürbeschlag: Basic
Kantenform: ohne

Herstellernachweis:
GARANT Türen und Zargen GmbH
OT Ichtershausen
Garantstraße 1, Gewerbepark Thörey
99334 Amt Wachsenburg
Telefon +49 (0)3 62 02/91-0
service@garant.de
www.garant.de
Menge: 0,000 Stk.
