# Ausschreibung
Leistungsbeschreibung (GAEB 90, DA81)
Währung: EUR

## GARANT Türen
Datum: 13.04.25

### 1 Sprossenrahmen SP3

**1.00000001**
,

Klassifizierung:
PEFC: 85% PEFC ZERTIFIZIERT DINC-PEFC-COC-000677 (je
nach Oberfläche)

Konstruktionsmerkmale:
Im Türblatt:
    [ ] Eingebaut
    [ ] Lose (Kartonverpackt)
Profil: S18
Oberfläche: Weißlack
Design:
    [ ] Como
    [ ] Parma
Beschreibung: Sprossenrahmen "SP3" 12 gleiche Felder
(3x4)

Herstellernachweis:
GARANT Türen und Zargen GmbH
OT Ichtershausen
Garantstraße 1, Gewerbepark Thörey
99334 Amt Wachsenburg
Telefon +49 (0)3 62 02/91-0
service@garant.de
www.garant.de
Menge: 0,000 Stk.
