# Ausschreibung
Leistungsbeschreibung (GAEB 90, DA81)
Währung: EUR

## GARANT Türen
Datum: 20.05.25

### 1 Standard - Rosette

**1.00000001**
,

Beschreibung Drücker:
Design: Türdrücker "Quadral", quadratischer Rosette,
Drücker eckig, L-Form
Beschreibung: Türdrücker mit Standard-Rosette
Oberfläche: Edelstahl matt
Lochung:
    [ ] Buntbart (BB)
    [ ] Profilzylinder (PZ)
    [ ] Toilettenriegel (WC)
Vierkant: 8mm
Dückerlagerung: Drehbar mit Hochhaltefeder
Rosetten: Metallunterkonstruktionen mit Kunststoffclip
für sicheren Halt der Deckrosetten
Befestigung: verdeckte Schraubbefestigung mit
Gewindeschrauben, alle Schrauben mit Gewindestop
Montage: Unterkonstruktion getrennt montierbar,
einfache und schnelle Montage
Rosettendicke/Schilddicke: 11mm

Klassifizierung:
Rosettentechnik: DIN EN 1906:2012 Kl 3/7

Verwendung:
Türmaterial: Holztüren
Flügelart: Gehflügel

Herstellernachweis:
GARANT Türen und Zargen GmbH
OT Ichtershausen
Garantstraße 1, Gewerbepark Thörey
99334 Amt Wachsenburg
Telefon +49 (0)3 62 02/91-0
service@garant.de
www.garant.de
Menge: 0,000 Stk.
