# Ausschreibung
Leistungsbeschreibung (GAEB 90, DA81)
Währung: EUR

## GARANT Türen
Datum: 21.12.24

### 1 RS1/46 BA S / BA E, OBT

**1.00000001**
,

Klassifizierung
Objekttür: RS1/46
Klimaklasse: KK2 (Prüfklima b nach DIN EN 1121)
(optional KK3 möglich)
Wärmedämmung: U-Wert ca. 1,65 W/m²K
PEFC: 85% PEFC ZERTIFIZIERT DINC-PEFC-COC-000677 (je
nach Oberfläche)

Garant-Produktsortiment:
Profiltüren RIVA, Como, Parma, Milano:
    [ ] RI1-12
    [ ] CK1
    [ ] C2
    [ ] CK2
    [ ] CK3
    [ ] CK4
    [ ] PF1-5
    [ ] M1
    [ ] M2
    [ ] M2/1
    [ ] M3
    [ ] M3/1
    [ ] M3/2

Konstruktionsmerkmale Türblatt
Türblatt: Objekttür, Kartonverpackt
Beanspruchungsgruppe: Klasse S (RAL MEB-S)
TB-Maße stumpf (bxh): 584 - 1209 x 1722 - 2222
Kürzbarkeit: 50mm
Dicke: ca.46,0mm
Flächengewicht: ca. 22,0 kg/m²
Innenlage: Röhrenspaneinlage RS1
Rahmen: Massivholzrahmen mit aufrechtem Stabilisator
Absperrung: HDF- Platte 2x3mm
Falz: stumpf
Kantenprofil:
    [ ] Eckig E
    [ ] Premiumkante PK2
Falzkante: mit Kantenbeschichtung
Schloss: PZ-Schloss nach DIN 18251 (8/55/72) im
Gehflügel
Schließblech Standflügel: Spezial-Schließblech im
Standflügel
Bänder: Anschraubband mit 160mm Bandlänge, matt
vernickelt
Oberflächenart TB:
    [ ] CPL
    [ ] Schichtstoff 0,8 mm
    [ ] G-TEC®
    [ ] Lack
    [ ] Dekor
Oberfläche Türblatt: __________
Türtyp:: __________
Abmessung: _ _ _ _  x  _ _ _ _

Konstruktionsmerkmale Zarge:
Zarge: Stahlzarge sturzhoch für 2-flügelige Türen
Verstellbereich Zierbekleidung: ohne
Bandaufnahme: Aufnahmeelement für Objektbänder, 3D-
Verstellung
Bandrahmenteil: Bänder lose mitgeliefert
Kantenform: Rund R
Oberflächenart Zarge: grundiert
Oberfläche Zarge: __________
Abmessung: _ _ _ _  x  _ _ _ _  x  _ _ _ _

Herstellernachweis:
GARANT Türen und Zargen GmbH
OT Ichtershausen
Garantstraße 1, Gewerbepark Thörey
99334 Amt Wachsenburg
Telefon +49 (0)3 62 02/91-0
service@garant.de
www.garant.de
Menge: 0,000 Stk.
