# Ausschreibung
Leistungsbeschreibung (GAEB 90, DA81)
Währung: EUR

## GARANT Türen
Datum: 16.10.26

### 1 RD1-VS1/40 BA S, SK1

**1.00000001**
Klassifizierung
Rauchschutz:: RS1 nach DIN 18095
Klimaklasse:: KK2 (Prüfklima KKL-II nach RAL-GZ 426)
(Aufbemusterung KKL-III möglich)
Wärmedämmung:: U-Wert ca. 2,30 W/m²K (gültig für Türen
mit Klimaklasse 3 mit Alu-Deck)
PEFC:: 70% PEFC ZERTIFIZIERT DINC-PEFC-COC-000677 (je
nach Oberfläche)
FSC®:: FSC® MIX TUVDC-COC 100677 (massive Blockrahmen
je nach Holzart)

Garant-Produktsortiment
Normelemente:: TB-glatt
Designtüren Aura, Corona::
    [ ] A800
    [ ] C700
    [ ] C800
Profiltüren RIVA, Como, Parma, Milano::
    [ ] RI1-12
    [ ] CK1
    [ ] C2
    [ ] CK2
    [ ] CK3
    [ ] CK4
    [ ] PF1-5
    [ ] M1
    [ ] M2
    [ ] M2/1
    [ ] M3
    [ ] M3/1
    [ ] M3/2

Konstruktionsmerkmale Türblatt
Türblatt:: Rauchschutztür RS1 nach DIN 18095,
Kartonverpackt
Beanspruchungsgruppe:: Klasse S (RAL MEB-S)
TB-Maße stumpf (bxh):: 584 - 1209 x 1722 - 2222
Kürzbarkeit:: 20mm
Dicke:: ca. 39,5 - 48 mm (je nach Aufbau und
Oberfläche)
Flächengewicht:: ca. 20 - 26 kg/m²
Innenlage:: Vollspaneinlage VS1 (33 mm)
Rahmen:: Massivholzrahmen mit aufrechtem Stabilisator
Absperrung:: HDF- Platte 3mm
Falz:: stumpf
Kantenprofil::
    [ ] Eckkante EK
    [ ] Premiumkante PK
Falzkante:: mit Kantenbeschichtung
Bodendichtung:: absenkbare Bodendichtung
Schloss:: PZ-Schloss nach DIN 18251 (9/65/72)
Bänder:: Fräsung für verdeckt liegende Bänder
Drückergarnitur:: nach DIN 18273, Kunststoff schwarz,
U-Form, lose beigelegt
Türschließer::
    [ ] Türschließer mit Scherengestänge, nach DIN
EN 1154, lose beigelegt
    [ ] Türschließer mit Gleitschiene, nach DIN EN
1154, lose beigelegt
    [ ] Innentürschließer, nach DIN EN 1154, im
Türblatt eingebaut
Kennzeichnung:: gemäß Prüfzeugnis, Typenschild im Falz
auf der Bandseite
Lichtausschnitt:: nicht möglich
Oberflächenart TB::
    [ ] Lack
    [ ] G-TEC®
    [ ] Hafa Grundiert
    [ ] CePaL
    [ ] Schichtstoff
    [ ] Linoleum (kein FSC/PEFC)

Konstruktionsmerkmale Zarge
Zarge:: Blockrahmen mit Oberblende
Abmessungen:: Gesamthöhe bis 2700 mm
Material:: Blockrahmen aus Massivholz / MDF,
Querschnitt 65 x 75
Eckverbindung:: Eckverbindung auf Gehrung
Schließblech:: Flachschließblech aus Edelstahl
Bandaufnahme:: Fräsung für verdecktliegende Bänder
Bandrahmenteil:: verdeckte Bänder, lose beigelegt
Dichtung:: eingezogenes elastisches Dichtungsprofil
Kantenform:: Rundkante RK
Wandstärke:: >=100 (Zulassung beachten)
Oberflächenart Zarge::
    [ ] Lack
    [ ] Linoleum (2 Sichtseiten, seitlich geölt -
kein FSC/PEFC)

Herstellernachweis:
GARANT Türen und Zargen GmbH
OT Ichtershausen
Garantstraße 1, Gewerbepark Thörey
99334 Amt Wachsenburg
Telefon +49 (0)3 62 02/91-0
service@garant.de
www.garant.de
Menge: 0,000 Stk.
