# Ausschreibung
Leistungsbeschreibung (GAEB 90, DA81)
Währung: EUR

## GARANT Türen
Datum: 23.06.25

### 1 RD2-RS1/40 BA S

**1.00000001**
Klassifizierung
Rauchschutz:: RS2 nach DIN 18095
Klimaklasse:: KK2 (Prüfklima b nach DIN EN 1121)
PEFC:: 85% PEFC ZERTIFIZIERT DINC-PEFC-COC-000677 (je
nach Oberfläche)

Garant-Produktsortiment
Normelemente:: TB-glatt
Designtüren Aura, Corona::
    [ ] A800
    [ ] C700
    [ ] C800
Profiltüren RIVA, Como, Parma, Milano::
    [ ] RI1-12
    [ ] PF1-5
    [ ] M1
    [ ] M2
    [ ] M2/1
    [ ] M3
    [ ] M3/1
    [ ] M3/2
Stiltüren::
    [ ] AM1
    [ ] AM2
    [ ] AM3
    [ ] AM4
    [ ] AM5
    [ ] AS2

Konstruktionsmerkmale Türblatt
Türblatt:: Rauchschutztür RS2 nach DIN 18095,
Kartonverpackt
Beanspruchungsgruppe:: Klasse S (RAL MEB-S)
DTB-Maße stumpf (bxh):: 1184 - 2434 x 1717 - 2222
Kürzbarkeit:: nicht kürzbar
Dicke:: ca.39,5mm
Flächengewicht:: ca. 15,5 kg/m²
Innenlage:: Röhrenspaneinlage RS1
Rahmen:: Massivholzrahmen mit aufrechtem Stabilisator
Absperrung:: HDF- Platte 3mm
Falz:: stumpf
Kantenprofil::
    [ ] Eckig E
    [ ] Premiumkante PK2
Falzkante:: mit Kantenbeschichtung
Bodendichtung:: absenkbare Bodendichtung Schall-Ex-L
Schloss:: PZ-Schloss nach DIN 18250 (9/65/72)
Schließblech Standflügel:: Spezial-Schließblech im
Standflügel
Bänder:: Fräsung für verdeckt liegende Bänder
Drückergarnitur:: nach DIN 18273 Kunststoff schwarz,
lose beigelegt
Türschließer:: nach DIN EN 1154 mit Gleitschiene und
mechanischer Schließfolgeregelung, lose beigelegt
Kennzeichnung:: gemäß Prüfzeugnis, Typenschild im Falz
auf der Bandseite
Lichtausschnitt:: nicht möglich
Oberblende:: Aufbau wie Türblatt, Sonderfalz
Oberflächenart TB::
    [ ] Lack
    [ ] G-TEC®
    [ ] Hafa Grundiert
    [ ] CPL
    [ ] Dekor
    [ ] Schichtstoff 0,8
    [ ] Linoleum (kein FSC/PEFC)

Konstruktionsmerkmale Zarge
Zarge:: Stahlzarge mit Oberblende ohne Kämpfer für
2-flügelige Türen
Abmessungen:: Gesamthöhe bis 2700 mm
Material:: Stahlzarge, Materialstärke 1,5mm
Eckverbindung:: Eckverbindung verschweißt
Bandaufnahme:: Bandtasche f. verdeckte Bänder in
Stahlzarge
Bandrahmenteil:: verdeckte Bänder, lose beigelegt
Dichtung:: lose beigelegtes elastisches
Dichtungsprofil
Profil::
    [ ] Umfassungszarge
    [ ] Blockzarge
    [ ] Blockzarge 2-schalig
    [ ] Eckzarge
Kantenform:: Rund R
Wandstärke:: >=100 (Zulassung beachten)
Oberflächenart Zarge:: grundiert

Herstellernachweis:
GARANT Türen und Zargen GmbH
OT Ichtershausen
Garantstraße 1, Gewerbepark Thörey
99334 Amt Wachsenburg
Telefon +49 (0)3 62 02/91-0
service@garant.de
www.garant.de
Menge: 0,000 Stk.
