# Ausschreibung
Leistungsbeschreibung (GAEB 90, DA81)
Währung: EUR

## GARANT Türen
Datum: 25.04.25

### 1 RD1-VRS/67 BA S, SK3

**1.00000001**
,

Klassifizierung
Rauchschutz: RS1 nach DIN 18095
Schallschutz: Rw >= 42dB nach DIN 4109
Klimaklasse: KK3 (Prüfklima c nach DIN EN 1121)
PEFC: 85% PEFC ZERTIFIZIERT DINC-PEFC-COC-000677 (je
nach Oberfläche)

Konstruktionsmerkmale Türblatt
Türblatt: RD SD 42, Rauchschutztür nach DIN 18095,
Kartonverpackt
Beanspruchungsgruppe: Klasse S (RAL MEB-S)
SmartDOOR- System: Premium - KIWI
Zutrittskontrollsystem mit motorischer
Mehrfachverriegelung
Konnektivität: KIWI Gateway verbindet Sensor mit KIWI
Infrastruktur, ca. 1 Gateway pro 10 WE erforderlich
Bedingungen: Voraussetzung für den Abschluss des
Kaufvertrags der SmartDOOR ist das Vorhandensein eines
gültigen KIWI Betreibervertrages
(kiwi.ki/betreibervertrag)
Sensor: KIWI SmartDOOR Sensor, werkseitig im Türblatt
montiert
Stromversorgung: Netzteil in der Zarge, Stößelkontakt
überträgt den Strom zum Schloss und Sensor
Öffnungsmedium: App (Smartphone), KIWI Transponder,
Schlüssel
TB-Maße gefälzt (bxh): 610 - 1235 x 1985 - 2235
Kürzbarkeit: 20mm
Dicke: ca.62,0mm
Flächengewicht: ca. 37,5 kg/m²
Innenlage: Sandwicheinlage
Rahmen: Massivholzrahmen mit aufrechtem Stabilisator
Absperrung: HDF- Platte
Falz: Doppelfalz (3-seitig 13x25,5 + 25x13)
Kantenprofil:
    [ ] Eckig E
    [ ] Rund R
    [ ] kleine Rundkante KR
Bodendichtung: absenkbare Bodendichtung
Schloss: Mehrfachverriegelung als Motorschloss mit
Schwenkriegeln, kabelgebunden (9/65/72)
Schließzylinder: alle Profilzylinder nach DIN 18252 /
EN1303 mit FZG-Freilauffunktion (bauseits)
Bänder: Anschraubband mit 160mm Bandlänge, matt
vernickelt
Drückergarnitur: Garant- Schutzbeschlag (Drücker -
Drücker), Innenseite U-Form
Türschließer:
    [ ] Türschließer mit Gleitschiene
    [ ] Innentürschließer
Kennzeichnung: gemäß Zulassung, Typenschild im Falz auf
der Bandseite
Oberflächenart TB:
    [ ] Lack
    [ ] G-TEC®
    [ ] Weiß Grundiert
    [ ] CPL
    [ ] Dekor
    [ ] Schichtstoff 0,8
    [ ] Linoleum (kein FSC/PEFC)

Konstruktionsmerkmale Zarge:
Zarge: Stahlzarge sturzhoch für 1-flügelige Türen
Schließblech: Stanzung Stahlzarge
Bandaufnahme: Hinterschweißtasche für Stahlzargen mit
Klemmverbindung
Bandrahmenteil: Rahmenteil für 3-teilige Bänder an
Stahlzargen, vernickelt
Profil:
    [ ] Umfassungszarge
    [ ] Blockzarge
    [ ] Blockzarge 2-schalig
    [ ] Eckzarge
Kantenform: Rund R
Oberflächenart Zarge: grundiert

Herstellernachweis:
GARANT Türen und Zargen GmbH
OT Ichtershausen
Garantstraße 1, Gewerbepark Thörey
99334 Amt Wachsenburg
Telefon +49 (0)3 62 02/91-0
service@garant.de
www.garant.de
Menge: 0,000 Stk.
