# Ausschreibung
Leistungsbeschreibung (GAEB 90, DA81)
Währung: EUR

## GARANT Türen
Datum: 10.01.25

### 1 SSK2 (Rw=37dB) VS3/40-LA BA S

**1.00000001**
,

Klassifizierung
Schallschutz: Rw >= 37dB nach DIN 4109
Klimaklasse: KK2 (Prüfklima b nach DIN EN 1121)
PEFC: 85% PEFC ZERTIFIZIERT DINC-PEFC-COC-000677 (je
nach Oberfläche)

Garant-Produktsortiment:
Profiltüren RIVA, Como, Parma, Milano: nicht möglich

Konstruktionsmerkmale Türblatt
Türblatt: Schallschutztür SK2 nach DIN 4109,
Kartonverpackt
Beanspruchungsgruppe: Klasse S (RAL MEB-S)
TB-Maße stumpf (bxh): 584 - 1209 x 1722 - 2222
Kürzbarkeit: 20mm
Dicke: ca.40,0mm
Flächengewicht: ca. 26,0 kg/m² (je nach Variante und
Lichtausschnitt)
Innenlage: Vollspaneinlage VS3
Rahmen: MDF-Rahmen mit aufrechtem Stabilisator
Absperrung: HDF- Platte 3mm
Falz: stumpf
Kantenprofil:
    [ ] Eckig E
    [ ] Premiumkante PK2
Falzkante: mit Kantenbeschichtung
Bodendichtung: absenkbare Bodendichtung Schall-Ex-L
Schloss: PZ-Schloss nach DIN 18251 (8/55/72)
Bänder: Fräsung für verdeckt liegende Bänder
Kennzeichnung: gemäß Prüfzeugnis, Typenschild im Falz
auf der Bandseite
Lichtausschnitt:
    [ ] LA
    [ ] LA2
    [ ] LA3
    [ ] LA4 S/M/B
    [ ] LA5 S/M/B
    [ ] LA6
    [ ] LA10
    [ ] LA11
    [ ] LA 12
    [ ] LA13
Glas Türblatt: VSG 10mm mit SC Folie
Glasdesign: siehe Lichtausschnittgläser
Leiste:
    [ ] G34 eckiger LA
    [ ] G28 Bullauge
Oberflächenart TB:
    [ ] Lack
    [ ] G-TEC®
    [ ] Hafa Grundiert
    [ ] CPL
    [ ] Dekor
    [ ] Schichtstoff 0,8 mm
Oberfläche Türblatt: __________
Türtyp:: __________
Abmessung: _ _ _ _  x  _ _ _ _

Konstruktionsmerkmale Zarge:
Zarge: Stahlzarge sturzhoch mit 2 Seitenteilen für
1-flügelige Türen
Windfang: mit passenden Glasleisten
Glas Zarge: VSG 8mm mit SC-Folie
Kämpfer: 2-teilig, 45x75, Materialstärke 1,5mm
Verstellbereich Zierbekleidung: ohne
Schließblech: Stanzung Stahlzarge
Bandaufnahme: Bandaufnahmen für verdecktliegende
Bänder
Bandrahmenteil: verdeckte Bänder, lose beigelegt
Kantenform: Rund R
Oberflächenart Zarge: grundiert
Oberfläche Zarge: __________
Abmessung: _ _ _ _  x  _ _ _ _  x  _ _ _ _

Herstellernachweis:
GARANT Türen und Zargen GmbH
OT Ichtershausen
Garantstraße 1, Gewerbepark Thörey
99334 Amt Wachsenburg
Telefon +49 (0)3 62 02/91-0
service@garant.de
www.garant.de
Menge: 0,000 Stk.
