# Ausschreibung
Leistungsbeschreibung (GAEB 90, DA81)
Währung: EUR

## GARANT Türen
Datum: 08.01.25

### 1 SSK1 (Rw=32dB) VS1/46-LA mit FD, BA S

**1.00000001**
,

Klassifizierung
Schallschutz: Rw >= 32dB nach DIN 4109
Klimaklasse: KK2 (Prüfklima b nach DIN EN 1121)
(optional KK3 möglich)
PEFC: 85% PEFC ZERTIFIZIERT DINC-PEFC-COC-000677 (je
nach Oberfläche)

Garant-Produktsortiment:
Profiltüren RIVA, Como, Parma, Milano: nicht möglich

Konstruktionsmerkmale Türblatt
Türblatt: Schallschutztür SK1 nach DIN 4109,
Kartonverpackt
DTB-Maße gefälzt (bxh): 1210 - 2460 x 1735 - 2235
Kürzbarkeit: 20mm
Dicke: ca.46,0mm
Flächengewicht: ca. 30,0 kg/m² (je nach Variante und
Lichtausschnitt)
Innenlage: Vollspaneinlage VS1
Rahmen: MDF-Rahmen mit aufrechtem Stabilisator
Absperrung: HDF- Platte 2x3mm
Falz: gefälzt (13x25,5), mittig mit Gegenfalz und
Türfalzdichtung
Kantenprofil:
    [ ] Eckig E
    [ ] Rund R
    [ ] kleine Rundkante KR
    [ ] Premiumkante PK2
Falzkante: mit Kantenbeschichtung
Bodendichtung: absenkbare Bodendichtung Schall-Ex-L
Schloss: PZ-Schloss nach DIN 18251 (8/55/72)
Schließblech Standflügel: Schließblech im Standflügel
Bänder: 3-teiliges Einbohrband, vernickelt
Kennzeichnung: gemäß Prüfzeugnis, Typenschild im Falz
auf der Bandseite
Lichtausschnitt:
    [ ] LA
    [ ] LA2
    [ ] LA3
    [ ] LA4 S/M/B
    [ ] LA5 S/M/B
    [ ] LA6
    [ ] LA10
    [ ] LA11
    [ ] LA 12
    [ ] LA13
Glas Türblatt: VSG 10mm mit PVB Folie
Glasdesign: siehe Lichtausschnittgläser
Leiste:
    [ ] G34 eckiger LA
    [ ] G28 Bullauge
Oberflächenart TB:
    [ ] Lack
    [ ] G-TEC®
    [ ] Hafa Grundiert
    [ ] CPL
    [ ] Dekor
    [ ] Schichtstoff 0,8 mm
Oberfläche Türblatt: __________
Türtyp:: __________
Abmessung: _ _ _ _  x  _ _ _ _

Konstruktionsmerkmale Zarge:
Zarge: Stahlzarge sturzhoch für 2-flügelige Türen
Verstellbereich Zierbekleidung: ohne
Bandaufnahme: Hinterschweißtasche für Stahlzargen mit
Klemmverbindung
Bandrahmenteil: Rahmenteil für 3-teilige Bänder an
Stahlzargen, vernickelt
Kantenform: Rund R
Oberflächenart Zarge: grundiert
Oberfläche Zarge: __________
Abmessung: _ _ _ _  x  _ _ _ _  x  _ _ _ _

Herstellernachweis:
GARANT Türen und Zargen GmbH
OT Ichtershausen
Garantstraße 1, Gewerbepark Thörey
99334 Amt Wachsenburg
Telefon +49 (0)3 62 02/91-0
service@garant.de
www.garant.de
Menge: 0,000 Stk.
