# Ausschreibung
Leistungsbeschreibung (GAEB 90, DA81)
Währung: EUR

## GARANT Türen
Datum: 18.04.25

### 1 BL5-SF

**1.00000001**
,

Garant-Produkt:
Programm: Programm: DESIGNTÜR - BLACKLINE - BL5-SF
Beschreibung: Türblatt "BLACKLINE" mit "V-Fuge" - Fuge
schwarz
Türblattvarianten:
    [ ] Drehflügeltür
    [ ] Schiebetür Line
    [ ] Schiebetür Line mit Inlay
    [ ] Schiebetür Limatic
    [ ] Schiebetür Basic
Zargenvarianten:
    [ ] Holzzarge
    [ ] Blendrahmen
    [ ] Blockrahmen
    [ ] Stahlzarge

Klassifizierung:
Klimaklasse: KK1 (Prüfklima a nach DIN EN 1121)
PEFC: 85% PEFC ZERTIFIZIERT DINC-PEFC-COC-000677 (je
nach Oberfläche)

Mögliche Funktionen:
Klimaklasse:
    [ ] Klimaklasse 1
    [ ] Klimaklasse 2
    [ ] Klimaklasse 3
Feuerschutz:
    [ ] ohne
    [ ] Feuerschutz T30-1
    [ ] Feuerschutz T30-2
Rauchschutz:
    [ ] ohne
    [ ] Rauchschutz RS1
    [ ] Rauchschutz RS2
Einbruchschutz:
    [ ] ohne
    [ ] Einbruchschutz RC2
    [ ] Einbruchschutz RC3
Schallschutz:
    [ ] ohne
    [ ] SK1 (Rw=32dB)
    [ ] SK2 (Rw=37dB)
    [ ] SK3 (Rw=42dB)
    [ ] SK4 (Rw=47dB)
Wärmeschutz: U-Wert 1,00 - 2,00 W/m²K
Strahlenschutz: ohne
Feuchtraum: ohne
Nassraum: ohne

Konstruktionsmerkmale Türblatt:
Türblatt: Innentür nach DIN 68706, 1-flügelig,
einhängefertig nach DIN 18101, Kartonverpackt
Beanspruchungsgruppe: Klasse M
TB-Maße gefälzt (BxH): 610, 735, 860, 985  x  1985,
2110 (min.610x1860 / max.985x2110)
TB-Maße stumpf (BxH): 584, 709, 834, 959  x  1972, 2097
(min.584x1847 / max.959x2097)
2-flg. TB-Maße gefälzt (BxH): 1235, 1485, 1735, 1985  x
1985, 2110 (min.1235x1860 / max.1985x2110)
2-flg. TB-Maße stumpf (BxH): 1209, 1459, 1709, 1959  x
1972, 2097 (min.1209x1847 / max.1972x2097)
Kürzbarkeit:
    [ ] RS 50mm
    [ ] VS 50mm
    [ ] RC mit/ohne Bodendichtung 15mm
    [ ] mit Bodendichtung 20mm
Dicke: ca.40mm
Flächengewicht:
    [ ] RS ca. 15,5 kg/m²
    [ ] VS ca. 20,0 kg/m²
Innenlage:
    [ ] Röhrenspanplatte RS
    [ ] Vollspanplatte VS
Rahmen: MDF-Rahmen, unten 2-fach
Absperrung: HDF- Platte 3mm (schwarz)
Falz:
    [ ] gefälzt (3-seitig 13x25,5) nach DIN 18101
    [ ] stumpf
Kantenprofil:
    [ ] kleine Rundkante
    [ ] Stumpf
    [ ] Premiumkante PK2
Kantenbeschichtung: mit Kantenbeschichtung
Schloss:
    [ ] BB-Schloss
    [ ] WC-Schloss
    [ ] PZ-Schloss
Bänder:
    [ ] 2-teiliges Einbohrband (gefälzt)
    [ ] verdeckt liegendes Band (stumpf)
Oberflächenart: G-TEC
Oberfläche G-TEC®:
    [ ] G-TEC® Weiss Matt 9016
    [ ] G-TEC® Staubgrau Matt 7037
    [ ] G-TEC® LIVESIMPLE Matt CN08
    [ ] G-TEC® FEELJADE Matt CN05

Konstruktionsmerkmale Zarge:
Zarge: passende Zarge aus Holz oder Stahl
Holzzarge: Holzzarge für 1- oder 2-flügelige Türen,
Schließblech, Bandrahmenteil
Blendrahmen: Blendrahmen für 1- oder 2-flügelige Türen,
Schließblech, Bandrahmenteil
Blockrahmen: Blockrahmen für 1- oder 2-flügelige Türen,
Schließblech, Bandrahmenteil
Stahlzarge: Stahlzarge für 1- oder 2-flügelige Türen,
Schließlochstanzung, Bandrahmenteil

Herstellernachweis:
GARANT Türen und Zargen GmbH
OT Ichtershausen
Garantstraße 1, Gewerbepark Thörey
99334 Amt Wachsenburg
Telefon +49 (0)3 62 02/91-0
service@garant.de
www.garant.de
Menge: 0,000 Stk.
