# Ausschreibung
Leistungsbeschreibung (GAEB 90, DA81)
Währung: EUR

## GARANT Türen
Datum: 11.04.25

### 1 CK3

**1.00000001**
,

Garant-Produkt:
Programm: Programm: PROFILTÜR NPT - Typ COMO CK3
Beschreibung: Profiltür mit eingeprägten Füllungen
Türblattvarianten:
    [ ] Drehflügeltür
    [ ] Schiebetür Line
    [ ] Schiebetür Line mit Inlay
    [ ] Schiebetür Limatic
    [ ] Schiebetür Basic
Zargenvarianten:
    [ ] Türfutter
    [ ] Blendrahmen
    [ ] Blockrahmen
    [ ] Stahlzarge

Klassifizierung:
Klimaklasse: KK1 (Prüfklima a nach DIN EN 1121)
PEFC: 85% PEFC ZERTIFIZIERT DINC-PEFC-COC-000677 (je
nach Oberfläche)
FSC®: auf Anfrage möglich

Mögliche Funktionen:
Klimaklasse:
    [ ] Klimaklasse 1
    [ ] Klimaklasse 3
Feuerschutz: ohne
Rauchschutz: ohne
Einbruchschutz: ohne
Schallschutz:
    [ ] ohne
    [ ] SK1 (Rw=32dB)
    [ ] SK2 (Rw=37dB)
    [ ] SK3 (Rw=42dB)
Wärmeschutz: ohne
Strahlenschutz: ohne
Feuchtraum: ohne
Nassraum: ohne

Konstruktionsmerkmale Türblatt:
Türblatt: Innentür nach DIN 68706, 1-flügelig,
einhängefertig nach DIN 18101, Kartonverpackt
Beanspruchungsgruppe: Klasse M
TB-Maße gefälzt (BxH): 610, 735, 860, 985 x 1985, 2110
TB-Maße stumpf (BxH): 584, 709, 834, 959 x 1972, 2097
2-flg. TB-Maße gefälzt (BxH): 1210, 1460, 1710, 1960 x
1985, 2110
2-flg. TB-Maße stumpf (BxH): 1184, 1434, 1684, 1934 x
1972, 2097
Kürzbarkeit:
    [ ] 50mm
    [ ] mit Bodendichtung 20mm
Dicke: ca.39mm
Flächengewicht: ca. 18,5 kg/m²
Innenlage: Röhrenspanplatte RS
Rahmen: MDF-Rahmen, unten 2-fach
Absperrung: HDF- Platte 3mm (geprägte Deckplatte)
Falz:
    [ ] gefälzt (3-seitig 13x25,5) nach DIN 18101
    [ ] stumpf
Kantenprofil:
    [ ] Rund
    [ ] kleine Rundkante
    [ ] Stumpf
Kantenbeschichtung: mit Kantenbeschichtung
Schloss:
    [ ] BB-Schloss
    [ ] WC-Schloss
    [ ] PZ-Schloss
Bänder:
    [ ] 2-teiliges Einbohrband (gefälzt)
    [ ] verdeckt liegendes Band (stumpf)
Oberflächenart: Lack
Oberfläche Lack:
    [ ] Weißlack 9010
    [ ] Weißlack 9016

Konstruktionsmerkmale Zarge:
Zarge: passende Zarge aus Holz oder Stahl
Holzzarge: Holzzarge für 1- oder 2-flügelige Türen,
Schließblech, Bandrahmenteil
Blendrahmen: Blendrahmen für 1- oder 2-flügelige Türen,
Schließblech, Bandrahmenteil
Blockrahmen: Blockrahmen für 1- oder 2-flügelige Türen,
Schließblech, Bandrahmenteil
Stahlzarge: Stahlzarge für 1- oder 2-flügelige Türen,
Schließlochstanzung, Bandrahmenteil

Herstellernachweis:
GARANT Türen und Zargen GmbH
OT Ichtershausen
Garantstraße 1, Gewerbepark Thörey
99334 Amt Wachsenburg
Telefon +49 (0)3 62 02/91-0
service@garant.de
www.garant.de
Menge: 0,000 Stk.
