# Ausschreibung
Leistungsbeschreibung (GAEB 90, DA81)
Währung: EUR

## GARANT Türen
Datum: 08.01.25

### 1 T30-1-FS30 BA E

**1.00000001**
,

Klassifizierung
Feuerschutz: T30 nach DIN 4102-5 / AbZ Z-6.20-2095
Klimaklasse: KK2 (Prüfklima b nach DIN EN 1121)
(optional KK3 möglich)
Wärmedämmung: U-Wert ca. 2,20 W/m²K (gültig für Türen
mit Klimaklasse 3)
PEFC: 85% PEFC ZERTIFIZIERT DINC-PEFC-COC-000677 (je
nach Oberfläche)
FSC®: FSC® MIX TUVDC-COC 100677 (massive Blockrahmen je
nach Holzart)

Garant-Produktsortiment:
Profiltüren RIVA, Como, Parma, Milano:
    [ ] RI1-12
    [ ] PF1-5
    [ ] M1
    [ ] M2
    [ ] M2/1
    [ ] M3
    [ ] M3/1
    [ ] M3/2

Konstruktionsmerkmale Türblatt
Türblatt: Feuerschutztür T30 nach DIN 4102-5,
Kartonverpackt
Beanspruchungsgruppe: Klasse E (RAL MEB-E)
TB-Maße gefälzt (bxh): 610 - 1235 x 1735 - 2235
Kürzbarkeit: 20mm
Dicke: ca.45,0mm
Flächengewicht: ca. 32,0 kg/m²
Innenlage: Vollspanplatte FPY 38mm
Rahmen: Massivholzrahmen mit 3-seitigem
Brandschutzstreifen
Absperrung: HDF- Platte 3mm
Falz: gefälzt (3-seitig 13x30,5)
Kantenprofil:
    [ ] Eckig E
    [ ] Rund R
    [ ] kleine Rundkante KR
    [ ] Premiumkante PK2
Falzkante: mit Kantenbeschichtung
Schloss: PZ-Schloss nach DIN 18250 (9/65/72)
Bänder: Anschraubband mit 160mm Bandlänge, matt
vernickelt
Drückergarnitur: nach DIN 18273 Kunststoff schwarz,
lose beigelegt
Türschließer:
    [ ] Türschließer mit Scherengestänge, nach DIN
EN 1154, lose beigelegt
    [ ] Türschließer mit Gleitschiene, nach DIN EN
1154, lose beigelegt
    [ ] Innentürschließer, nach DIN EN 1154, im
Türblatt eingebaut
Kennzeichnung: gemäß Zulassung, Typenschild im Falz auf
der Bandseite
Oberflächenart TB:
    [ ] Lack
    [ ] G-TEC®
    [ ] Hafa Grundiert
    [ ] CPL
    [ ] Dekor
    [ ] Schichtstoff 0,8 mm
Oberfläche Türblatt: __________
Türtyp:: __________
Abmessung: _ _ _ _  x  _ _ _ _

Konstruktionsmerkmale Zarge:
Zarge: Blockrahmen sturzhoch für 1-flügelige Türen
Schließblech: Winkelsicherheitsschließblech
Einfachverriegelung (gefälzt)
Bandaufnahme: Aufnahmeelement für Objektbänder, 3D-
Verstellung
Kantenform: Rund R
Oberflächenart Zarge:
    [ ] Lack
    [ ] G-TEC®
    [ ] CPL
Oberfläche Zarge: __________
Abmessung: _ _ _ _  x  _ _ _ _  x  _ _ _ _

Herstellernachweis:
GARANT Türen und Zargen GmbH
OT Ichtershausen
Garantstraße 1, Gewerbepark Thörey
99334 Amt Wachsenburg
Telefon +49 (0)3 62 02/91-0
service@garant.de
www.garant.de
Menge: 0,000 Stk.
