# Ausschreibung
Leistungsbeschreibung (GAEB 90, DA81)
Währung: EUR

## GARANT Türen
Datum: 20.12.24

### 1 RD1-VS1/40-LA BA S, SK1

**1.00000001**
,

Klassifizierung
Rauchschutz: RS1 nach DIN 18095
Schallschutz: Rw >= 32dB nach DIN 4109
Klimaklasse: KK2 (Prüfklima b nach DIN EN 1121)
PEFC: 85% PEFC ZERTIFIZIERT DINC-PEFC-COC-000677 (je
nach Oberfläche)
FSC®: FSC® MIX TUVDC-COC 100677 (massive Blockrahmen je
nach Holzart)

Garant-Produktsortiment:
Profiltüren RIVA, Como, Parma, Milano: nicht möglich

Konstruktionsmerkmale Türblatt
Türblatt: Rauchschutztür RS1 nach DIN 18095,
Kartonverpackt
Beanspruchungsgruppe: Klasse S (RAL MEB-S)
TB-Maße gefälzt (bxh): 610 - 1235 x 1735 - 2235
Kürzbarkeit: 20mm
Dicke: ca.39,5mm
Flächengewicht: ca. 21,0 kg/m² (je nach Variante und
Lichtausschnitt)
Innenlage: Vollspaneinlage VS1
Rahmen: Massivholzrahmen mit aufrechtem Stabilisator
Absperrung: HDF- Platte 3mm
Falz: gefälzt (3-seitig 13x25,5)
Kantenprofil:
    [ ] Eckig E
    [ ] Rund R
    [ ] kleine Rundkante KR
    [ ] Premiumkante PK2
Falzkante: mit Kantenbeschichtung
Bodendichtung: absenkbare Bodendichtung Schall-Ex-L
Schloss: PZ-Schloss nach DIN 18250 (9/65/72)
Bänder: Einbohrband, vernickelt
Drückergarnitur: nach DIN 18273 Kunststoff schwarz,
lose beigelegt
Türschließer:
    [ ] Türschließer mit Scherengestänge, nach DIN
EN 1154, lose beigelegt
    [ ] Türschließer mit Gleitschiene, nach DIN EN
1154, lose beigelegt
    [ ] Innentürschließer, nach DIN EN 1154, im
Türblatt eingebaut
Kennzeichnung: gemäß Prüfzeugnis, Typenschild im Falz
auf der Bandseite
Lichtausschnitt:
    [ ] LA
    [ ] LA2
    [ ] LA3
    [ ] LA4 S/M/B
    [ ] LA5 S/M/B
    [ ] LA6
    [ ] LA10
    [ ] LA11
    [ ] LA 12
    [ ] LA13
Glas Türblatt: VSG 8 mm Klarglas
Glasdesign: verschiedene Ornament- und Designgläser auf
Anfrage
Leiste:
    [ ] G34 eckiger LA
    [ ] G28 Bullauge
Oberflächenart TB:
    [ ] Lack
    [ ] G-TEC®
    [ ] Hafa Grundiert
    [ ] CPL
    [ ] Dekor
    [ ] Schichtstoff 0,8 mm
Oberfläche Türblatt: __________
Türtyp:: __________
Abmessung: _ _ _ _  x  _ _ _ _

Konstruktionsmerkmale Zarge:
Zarge: Blendrahmen sturzhoch für 1-flügelige Türen
Schließblech: verstärktes Schließblech
Bandaufnahme: Gewindehülse für Blendrahmen, von hinten
verschraubt
Bandrahmenteil: Rahmenteil für 3-teilige Bänder an
Blend- und Blockrahmen, vernickelt
Kantenform: Rund R
Oberflächenart Zarge:
    [ ] Lack
    [ ] G-TEC®
    [ ] CPL
    [ ] Dekor weiß
Oberfläche Zarge: __________
Abmessung: _ _ _ _  x  _ _ _ _  x  _ _ _ _

Herstellernachweis:
GARANT Türen und Zargen GmbH
OT Ichtershausen
Garantstraße 1, Gewerbepark Thörey
99334 Amt Wachsenburg
Telefon +49 (0)3 62 02/91-0
service@garant.de
www.garant.de
Menge: 0,000 Stk.
