# Ausschreibung
Leistungsbeschreibung (GAEB 90, DA81)
Währung: EUR

## GARANT Türen
Datum: 08.04.25

### 1 TB-LA8

**1.00000001**
,

Garant-Produkt:
Programm: Programm: NORMTÜR - TB-LA8
Beschreibung: Türblatt mit Lichtausschnitt "LA8"
Türblattvarianten:
    [ ] Drehflügeltür
    [ ] Schiebetür Line
    [ ] Schiebetür Line mit Inlay
    [ ] Schiebetür Limatic
    [ ] Schiebetür Basic
Zargenvarianten:
    [ ] Holzzarge
    [ ] Blendrahmen
    [ ] Blockrahmen
    [ ] Stahlzarge

Klassifizierung:
Klimaklasse: KK1 (Prüfklima a nach DIN EN 1121)
PEFC: 85% PEFC ZERTIFIZIERT DINC-PEFC-COC-000677 (je
nach Oberfläche)

Mögliche Funktionen:
Klimaklasse:
    [ ] Klimaklasse 1
    [ ] Klimaklasse 2
    [ ] Klimaklasse 3
Feuerschutz:
    [ ] ohne
    [ ] Feuerschutz T30-1
    [ ] Feuerschutz T30-2
Rauchschutz:
    [ ] ohne
    [ ] Rauchschutz RS1
    [ ] Rauchschutz RS2
Einbruchschutz: ohne
Schallschutz:
    [ ] ohne
    [ ] SK1 (Rw=32dB)
    [ ] SK2 (Rw=37dB)
Wärmeschutz: ohne
Strahlenschutz:
    [ ] ohne
    [ ] Blei-1
    [ ] Blei-2
Feuchtraum:
    [ ] ohne
    [ ] FR
Nassraum:
    [ ] ohne
    [ ] NR

Konstruktionsmerkmale Türblatt:
Türblatt: Innentür nach DIN 68706, 1-flügelig,
einhängefertig nach DIN 18101, Kartonverpackt
Beanspruchungsgruppe: Klasse M
TB-Maße gefälzt (BxH): 610, 735, 860, 985, 1110, 1235 x
1985, 2110
TB-Maße stumpf (BxH): 584, 709, 834, 959, 1084, 1209 x
1972, 2097
2-flg. TB-Maße gefälzt (BxH): 1210, 1460, 1710, 1960,
2210, 2460 x 1985, 2110
2-flg. TB-Maße stumpf (BxH): 1184, 1434, 1684, 1934,
2184, 2434 x 1972, 2097
Kürzbarkeit: 50mm
Dicke: ca.40mm
Flächengewicht: ca. 12,0 kg/m² (je Variante und
Lichtausschnitt)
Innenlage: Vollspanplatte VS
Rahmen: MDF-Rahmen, unten 2-fach
Absperrung:
    [ ] Spanplatte 3mm
    [ ] HDF- Platte 3mm
Falz:
    [ ] gefälzt (3-seitig 13x25,5) nach DIN 18101
    [ ] stumpf
Kantenprofil:
    [ ] Eckig
    [ ] Rund
    [ ] kleine Rundkante
    [ ] Stumpf
    [ ] Premiumkante PK2
Kantenbeschichtung: mit Kantenbeschichtung
Schloss:
    [ ] BB-Schloss
    [ ] WC-Schloss
    [ ] PZ-Schloss
Bänder:
    [ ] 2-teiliges Einbohrband (gefälzt)
    [ ] verdeckt liegendes Band (stumpf)
Lichtausschnitt: Lichtausschnitt LA8
Leiste:
    [ ] Leistensätze Profil G21 (lose beigelegt)
    [ ] Leistensätze Profil G21 (fest verglast)
Glas: Sicherheitsglas ESG 4mm
Glasdesign:
    [ ] Float klar
    [ ] Ornamentgläser
    [ ] Designgläser
Oberflächenart:
    [ ] CPL
    [ ] Schichtstoff 0,8 mm
    [ ] G-TEC®
    [ ] Lack
    [ ] Dekor
    [ ] Linoleum (kein FSC/PEFC)
Oberfläche CePaL:
    [ ] CePaL Authentic Achat DA
    [ ] CePaL Authentic Perl DA
    [ ] CePaL Authentic Risseiche DA
    [ ] CePaL Authentic Asteiche DA
    [ ] CePaL Eiche Premium
    [ ] CePaL Natura Ahorn
    [ ] CePaL Buche Exclusiv
    [ ] CePaL Authentic Grigio DA
    [ ] CePaL Authentic Bianco DA
    [ ] CePaL Ebony
    [ ] CePaL Silver Grey
    [ ] CePaL Snow White
    [ ] CePaL Pearl White
    [ ] CePaL Weiss Struktur Premium
    [ ] CePaL Weisslack 9010
    [ ] CePaL Weisslack 9016
Oberfläche G-TEC®:
    [ ] G-TEC® Schwarz Matt 9005
    [ ] G-TEC® Anthrazit Matt 7016
    [ ] G-TEC® Staubgrau Matt 7037
    [ ] G-TEC® Seitengrau Matt 7044
    [ ] G-TEC® FeelJade Matt CN05
    [ ] G-TEC® LiveSimple Matt CN08
    [ ] G-TEC® Weisslack Matt 9016
Oberfläche Lack:
    [ ] Weißlack 9010
    [ ] Weißlack 9016
Oberfläche Dekor: Dekor Weiß
Oberfläche Linoleum: Farbauswahl laut Forbo (keine
FSC/PEFC Zertifizierung möglich!)

Konstruktionsmerkmale Zarge:
Zarge: passende Zarge aus Holz oder Stahl
Holzzarge: Holzzarge für 1- oder 2-flügelige Türen,
Schließblech, Bandrahmenteil
Blendrahmen: Blendrahmen für 1- oder 2-flügelige Türen,
Schließblech, Bandrahmenteil
Blockrahmen: Blockrahmen für 1- oder 2-flügelige Türen,
Schließblech, Bandrahmenteil
Stahlzarge: Stahlzarge für 1- oder 2-flügelige Türen,
Schließlochstanzung, Bandrahmenteil

Herstellernachweis:
GARANT Türen und Zargen GmbH
OT Ichtershausen
Garantstraße 1, Gewerbepark Thörey
99334 Amt Wachsenburg
Telefon +49 (0)3 62 02/91-0
service@garant.de
www.garant.de
Menge: 0,000 Stk.
